# Malerarbeiten
Angebotsaufforderung (GAEB 90, DA83)
DV-Nummer: 038-2023
Währung: EUR

## Leistungsverzeichniss EA17 Malerarbeiten
Datum: 15.03.24

*Hinweis*
Leistungsverzeichnis
Generalunternehmer

Bauvorhaben:  Edisonallee 17
  in 14473 Potsdam

  Grundrissänderungen und Nutzungsänderung in
öffentliche Büro-,  Beratungs und Schulungsflächen
einer Gewerbeeinheit des Flachbaus  zwischen
Erdgeschossen der Gebäudekomplexe BA 3A und 3B

Bauleitung:  PGL Langos GmbH
  Leipziger Platz 9
  10117 Berlin

Auftraggeber und  Covivio Immobilien SE
Rechnungsempfänger:  Knesebeckstraße 3,
  10623 Berlin

Ausführungsbeginn:  gem. Bauablaufplan

Fertigstellungsdatum:  gem. Bauablaufplan

Angebotsabgabe bis:

  UNGEPRÜFT:  GEPRÜFT:

Angebotssumme netto:  EUR  _________________  EUR
_________________

+ 19 MwSt.:  EUR  _________________  EUR
_________________

Angebotssumme brutto: EUR  _________________  EUR
_________________

Bieter:  _____________________________________________

*Hinweis*
Baubeschreibung

Globale Angaben zum Bauvorhaben

Name und Anschrift des Auftraggebers:
gem. Deckblatt LV

Beschreibung des Bauvorhabens:

Angaben zur Örtlichkeit:

Anschrift der Baustelle:
Edisonallee 13-15-17
In 14473 Potsdam

Lage des Grundstücks: s. AFP

Termine und Fristen
Vorgesehener Beginn der Arbeiten: gem. Deckblatt LV
Geplante Dauer der Arbeiten: gem. Deckblatt LV

Leistungsumfang:
Die ausgeschriebenen Baumaßnahmen umfassen die
Erstellung und Einbau von einer
vollumfangreichen, funkionsfähigen und betriebsbereiten
Einbruchmeldeanlage.
Die Detailierte Leistungsumfang und die dazu gehörige
gewerkspezifischen
Kalkulationsgrundlagen sind in den unter liegenden
Vorbemerkungen im Detail dargestellt (s. Art und Umfang
der Leistung).

Angaben zur Baustelle

Zufahrtmöglichkeiten:
Zugang für Transportarbeiten über Lotte-Pulewka-Straße
zur Anlieferung möglich.
  Zugangstür,1 Stk ca. 2,40m breit, sowie 1 Stk
1,20m breit, vorhanden (s.AFP).
Kurzfristige Sperrungen des Straßenlandes im
öffentlichen Bereich ist über den Auftragnehmer
  zu erfolgen und ist in der Position
"Baustelleneinrichtung" einzukalkulieren, soweit nicht
anders im LV beschrieben.
Zugang mit Transportwagenseitens Edisonallee, Seite Ost
vom Gebäude, begrenzt möglich,
  in Entfernung ca. 20m von der Eingangstür,
Zugangstür,
  2 Stk, je 1,15m breit, vorhanden (s.AFP)
EG ist in unbewohntem Zustand. Die Wohnungen in den
oberen Geschossen sind unter bewohntem Zustand.
Gebäude ist Gebäudeklasse 5 und steht nicht unter
Denkmalschutz.

Weitere Angaben, Einschränkungen, Hinweise bzgl.
Transportwege für
Transport der Baustoffe auf der Baustelle und für den
Verkehr freizuhaltende Flächen:
Zusätzliche Lagerräume stehen seitens des
Auftragsgebers nicht zur Verfügung.
Treppenhauszugänge im Innenhof in Edisonallee 13,15 und
17 sind ständig freizuhalten und für Anliegende Mieter
  während der ganzen Baumaßnahmen sicher zu stellen.
In den Bereichen sind Materiallagerungen untergesagt.
Innenhof Edisonallee Westseitig ist nur durch
Kleinwagen/-geräte zugänglich, dauerhafte
Materiallagerung nur in zulässigen Kleinbereichen mit
der entsprechenden Sicherungsmaßnahmen erst nach
Abstimmung mit dem Auftraggeber und der Bauleitung.
Der Bereich der Anlieferung dient nicht als Lagerfläche
oder Parkplatz, geliefertes Material ist unmittelbar
auf der
  Baustelle zu verteilen, Parkmöglichkeiten direkt
auf der Baustelle stehen nicht zur Verfügung.
Flucht- und Rettungswege während der Baumaßnahmen
sind freizuhalten.
Baubesprechungsraum steht für die Projektbeteiligte für
Durchführung der Baubesprechungen vor Ort zur
Verfügung.

Sonstige Baustelleneinrichtung:
Ver- und Entsorgungsleitungsanschlüsse für:
Wasser: Wird zur Verfügung gestellt, s.LV
Strom: Wird zur Verfügung gestellt, s.LV

Art / Lage der Lagerplätze:
Durch die eingeschränkten Lagermöglichkeit ist
benötigtes Material nach Bauabschnitten bzw. für den
Unmittelbaren Verbrauch zu liefern.
Weitere Absprachen können mit der Bauleitung getroffen
werden.

Sonstige Angaben zur Baustelle:
Entsorgung von Abfall nach DIN 18299
Die Entsorgung von Abfall nach den Abschnitten 4.1.11
und 4.1.12 ATV DIN 18299 hat umgehend, spätestens
täglich zum Abschluss der jeweiligen Arbeiten, zu
erfolgen.
Alternativ zum Abfahren ist das Entsorgen in geeignete,
auf der Baustelle lagernde Abfalltransportbehälter des
Auftragnehmers zulässig. Es obliegt in diesem Fall dem
jeweiligen Auftragnehmer selber dafür zu sorgen, dass
keine Unbefugten Abfälle in diese Behälter füllen.

*Hinweis*
1. Sofern nicht schon bei
Angebotsabgabe verpflichtend
abgegeben, hat der
Auftragnehmer dem Auftraggeber
spätestens binnen 14 Kalendertage nach
Beauftragung zu benennen:
  den Baustellenleiter, der den
Auftragnehmer in allen vertraglichen
Belangen zu vertreten bevollmächtigt
sowie weisungsempfangs- und
unterschriftsberechtigt ist. Der
vorgenannte Baustellenleiter hat
verpflichtend
an allen Bauberatungen /
Baustellensitzungen teil zu nehmen.
  den Fachbauleiter im Sinne § 56 der
LBO Berlin, Der Auftragnehmer
erklärt, dass er die Verantwortung für die
ihm übertragenen Arbeiten
entsprechend den Bestimmungen der
Bauordnung übernimmt und benennt
hierfür einen Fachbauleiter. Der
Fachbauleiter muss in einer separaten
Fachbauleiter-Erklärung erklären, dass er
die unmittelbare
Verantwortung für die Ausführung der
ihm übertragenen Arbeiten an Ort und
Stelle übernimmt. Der als Fachbauleiter
Benannte besitzt die für eine sichere
Ausführung erforderlichen Kenntnisse
und Verlässlichkeit. verantwortlich ist.
  die verantwortliche Person gemäß § 6
"Zusammenarbeit mehrerer
Unternehmer" der DGUV Vorschrift 1
"Grundsätze der Prävention" .
Die Baustelle ist grundsätzlich vom
Auftragnehmer mit mindestens einem
leitenden
Mitarbeiter zu besetzen, der die deutsche
Sprache spricht und ständig auf der
Baustelle ansprechbar ist.

2. Nach Auftragserteilung hat der
Auftragnehmer dem Auftraggeber
unverzüglich
spätestens binnen 14 Kalendertagen die
für seine angebotenen Erzeugnisse
erforderlichen bauseitigen Leistungen zu
übermitteln.

3. Lieferung und Montage von Produkten,
sowie Werk- und Montageplanung:
a) Der Einbau von Produkten - egal ob
vom Auftragnehmer freigewählt oder als
Leitprodukt / Produkt der Planung
vorgeschlagen - welche nicht den
Produktsicherheitsgesetz,
Produktsicherheitsverordnungen,
Bauregelliste, DIN-
Regeln oder sonstigen Vorschriften bzw.
Bestimmungen sowie diesem
Leistungsverzeichnis entsprechen, ist
ohne Freigabe durch den Auftraggeber
unzulässig. Die Prüfung ob die vom
Auftragnehmer einzubauenden Produkte
den
vorgenannten Bedingungen entsprechen
obliegt ausschließlich dem
Auftragnehmer. Spätestens binnen 14
Kalendertagen nach Beauftragung sind
sämtliche relevanten Einbauteile zur
Bemusterung dem Bauherrn vorzulegen.
Erst
nach Freigabe der Muster durch den
Bauherrn können die Produkte bestellt
und
eingebaut werden. Werden nicht durch
den Bauherrn freigegebene Bauteile
verwendet, so sind diese nach
Aufforderung durch den Bauherrn wieder
zu
entfernen und durch solche vom
Bauherrn freigegebene Bauteile zu
ersetzten.
Sämtliche durch den Einbau nicht
freigegebener Bauteile entstehende
Kosten sind
durch den Auftragnehmer zu tragen.

b) Der Auftragnehmer schuldet die
vollständige detailierte Werk- und
Montageplanung. Grundlage hierfür sind
die Ausführungspläne und / oder
Ausführungsbeschreibungen des
Auftraggebers. Die hierfür notwendigen
Aufwendungen sind in die folgenden
Positionen mit einzurechnen und werden
nicht
gesondert vergütet. Für Bauteile hat der
Auftragnehmer vor Fertigungsbeginn
Zeichnungen und Beschreibungen zu
erstellen und zu liefern. Aus den
Darstellungen müssen Konstruktion,
Maße, Einbau, Befestigung und
Bauanschlüsse der Bauteile sowie die
Einbaufolge erkennbar sein. Die
Werkplanung muss alle relevanten
Details, hierzu gehören auch detaillierte
Zeichnungen (z.B. mit Gesamtschnitten),
zur Bauausführung enthalten vom
Produkt selbst bis zu den
Befestigungsmittel und sonstigen Mittel.
Zur
Werkplanung gehört auch die detailierte
Darstellung aller Anschlüsse und
Anschlussverbindungen sowie
anschließende Fremdgewerke. Die
Montageplanung muss die vom
Auftragnehmer gewählte
Montagetechnologie
ausführlich erläutern und zeichnerisch
darstellen. Ersatzweise können, soweit
diese zur Verfügung stehen,
Verarbeitungs-/Montagehinweise des
Produkt-
Herstellers genügen. Die Benennung von
vorgeschlagenen Leitprodukten /
Produkten der Planung entbindet den
Auftragnehmer nicht von der Herstellung
einer ausführlichen Werk- und
Montageplanung. Die Ausführungs- und
Montageplanung ist - wenn nicht in
diesem Leistungsverzeichnis anders
angegeben - spätestens binnen 14 Tage
nach Beauftragung unaufgefordert dem
Auftraggeber und seinem mit der
Planung Beauftragten vorzulegen.
c) Für alle vom Auftragnehmer
einzubauenden Produkte - egal ob vom
Auftragnehmer freigewählt oder als
Leitprodukt / Produkt der Planung
vorgeschlagen - , ist von diesem eine
detailierte Liste zu erstellen und zu jedem

einzelnen Produkt, sind vom
Auftragnehmer alle Produktdatenblätter
sowie
gemäß Produktsicherheitsgesetz,
Produktsicherheitsverordnungen,
Bauregelliste,
DIN-Regeln oder sonstigen Vorschriften
bzw. Bestimmungen notwendigen
Zulassungen, Leistungserklärungen,
Konformitätserklärungen usw. dem AG
und
die dazu ggf. notwendigen Pläne /
Zeichnungen spätestens binnen 14
Kalendertagen nach Beauftragung
unaufgefordert im Ganzen bzw. nach
Freigabe
je Produkt als vollständige
Dokumentation vorzulegen - die
Aufwendungen sind in
die Positionen einzurechnen.
d) Die Vorlage vorgenannter Unterlagen
nach den Punkte a) bis c) als
Dokumentation dient ausschließlich der
Kontrolle der vertraglichen
Beschaffenheit
vor Einbau, auch wenn sie Bestandteil
der Dokumentation am Ende der
Ausführung gemäß Position in diesem
Leistungsverzeichnisses ist. Eine
separate
Vergütung erfolgt nicht. Erfolgt die
Vorlage der Unterlagen nach den
vorgenannten
Punkten a) bis c) nicht innerhalb des
benannten Zeitraumes befindet sich der
Auftragnehmer  automatisch im Verzug.

4. Der Auftragnehmer hat sofort nach
Beauftragung selbständig für alle von ihm
zu
liefernde Produkte bei seinem
Lieferanten die Lieferzeiten zu erfragen
und
Anfragen und Antworten schriftlich zu
dokumentieren. Diese Dokumentation ist
auf
Anforderung des Auftraggebers diesem
kostenfrei und unverzüglich vorzulegen -
anfallende Kosten hierfür sind vom
Auftragnehmer in die Positionen
einzurechnen.
Der terminliche Abgleich von Lieferzeit
und Bauablauf obliegt ausschließlich dem

Auftragnehmer.
Material-/Produktbestellungen sind
rechtzeitig durch den
Auftragnehmer auszuführen. Notwendige
Material-/Produktfreigaben sind mit
ausreichendem Vorlauf bei Auftraggeber
zu erwirken.
Durch vorgenannte Lieferzeitenabfrage
erkennbare Lieferverzögerungen bei
Auftragsbeginn, welche den Bauablauf
behindern, sind sofort dem Auftraggeber
bzw. dessen Bauleitung mitzuteilen.
Lieferzeiten des Auftragnehmers gehen
nicht zu Lasten des Auftraggebers.
Entstandene / entstehende Kosten beim
Auftraggeber, zum Beispiel verlängerte
Gerüststandzeiten oder Kosten anderer
Auftragnehmer usw., durch verspätete
Material-Anlieferungen des
Auftragnehmer,  gehen zu Lasten des
Auftragnehmers.

5. Materiallieferung, Entsorgung von
anfallenden Bauschutt, Erdreich,
Bewuchs,
etc. und Transport zur Verwendungsstelle
/ Entsorgungsstelle sind, wenn nichts
Gegenteiliges vermerkt ist, Bestandteil
nachstehend aufgeführter Positionen,
entsprechend sind die Einheitspreise zu
kalkulieren.

6. Lagerräume und WC-/Sanitärräume
stehen nicht zur Verfügung.
Ein grundsätzlicher Anspruch hierauf
kann vom
Auftragnehmer nicht abgeleitet werden.
Die vom Auftraggeber vorbezeichneten
Räumlichkeiten stellen nur die minimalste
Grundversorgung der Gesamtbaustelle
dar. Vom Auftragnehmer im vollem
Umfang benötigte WC-/Sanitärräume,
Aufenthaltsräume und Lagerräume (im
Besonderen Einrichtungen und
Unterkünfte
entsprechend ASR - unter anderem ASR
A 4.1 bis A 4.4) sowie deren Ver- und
Entsorgungsanbindungen werden nicht
durch den Auftraggeber gestellt und sind
vom Auftragnehmer in seine gesondert
vergütete Position der eigenen
Baustelleneinrichtung und/oder in die
sonstigen Einheitspreise mit
einzukalkulieren.

7. Anfallender Schutt ist mindestens
zweimal wöchentlich abzufahren. Schutt
ist
generell nur in verschließbaren
Containern zu lagern. Abbruchmaterial ist
generell
umgehend nach dem Rückbau aus dem
Gebäude zu transportieren. Material- und

Schuttlagerung in den Zimmer,
Wohnungen, Treppenhäusern und
Hauseingängen
sind grundsätzlich untersagt (Fluchtwege
sind frei zuhalten!). Container sind
grundsätzlich um zugewiesenen Bereich
aufzustellen. Infolge der Auflagen für
Schuttentsorgung sind deutlich mehr
Container für die getrennte Entsorgung
von
Stoffen erforderlich. Die
Bundesgestzblätter bezüglich
Entsorgungsregelungen,
insbesondere Bundesgesetzblatt  Teil 1
Nr. 22,gültig seit dem 01.08.2017, sind zu

beachten. Generell sind gefährliche
Abfälle mit Begleitschein zu entsorgen.
Sammelentsorgungen von gefährlichen
Abfällen sind auszuschließen. Die Abfall-
und Entsorgungskonzepte für die
Entsorgung der gefährlichen und nicht
gefährlichen Bauabfälle sind
Auftragsbestandteil und mit
Beauftragung, spätestens
jedoch 2 Wochen vor Beginn der
Arbeiten an den Auftraggeber mit
Transportgenehmigungen und
Zertifikaten als Entsorgungsfachbetrieb
zu
übergeben.

8. 1Alle in den Positionen angegebenen
Leitfabrikate und damit verbundenen
Qualitäten geltend als bindend. 2Wenn
der Bieter ein gleichwertiges Fabrikat
anbietet, muss er mit der
Angebotsabgabe dies auf einem
gesonderten Beiblatt
einreichen, wobei folgende Angaben
enthalten sein müssen: Position,
Fabrikat,
Nachweise der Gleichwertigkeit mit allen
erforderlichen Parametern
(Konfirmitätsnachweis).3 Dies gilt für alle
ausgeschriebenen Positionen.
4Insofern Produktabfragen zum
angebotenen Produkt in den
LV-Positionen
enthalten sind, so wird hier das
angebotene Produkt abgefragt - nicht der
angebotene Produkt-Hersteller. 5Wenn
vom Bieter keine Eintragung des
angebotenen Produktes erfolgt, dann
bietet er automatisch das Leitprodukt /
das
Produkt der Planung wie in der
LV-Position beschrieben an. 6Die
ausschließliche
Angabe des Produkt-Herstellers ohne
Produktangabe, wird als nicht
geschrieben /
keine Eintragung im Sinne des fünften
Satzes gewertet.

10. Bauberatungen / Baustellensitzungen
werden wöchentlich durchgeführt, die
Teilnahme ist vertragliche Pflicht.

11. Dokumentation bezüglich Bauteilen
und Ausführungen mit
Brandschutzaufforderungen können
nach Anforderung von der
Bauleitung/Brandschutzgutachter/-prüfer
und AG während der Bauphase,
vor der Ausführung aufgefordert werden.
In dem Fall sind die geforderten
Unterlagen fristgemäß vor dem AG
vorzulegen.

12. Koordination und Komunikation
mit anderen Gewerken und der
Bauleitung, um die Bauzeiten
einzuhalten, gehört zum
Leistungsumfang

*Hinweis*
Besondere Vertragsbedingungen

Art und Umfang der Leistung (§ 1 VOB/B)
Die Vertragsleistung umfasst alle Leistungen und
Lieferungen, die erforderlich sind, um das Gewerk
funktionsfähig herzustellen. Unvollständigkeiten,
Unklarheiten und
Widersprüche sind dahingehend aufzulösen, dass eine
den übrigen
Vorschriften des Vertrages entsprechender
funktionsfähiger Leistung geschuldet wird.

Ausführungsunterlagen (§ 3 Abs. 5 und 6 VOB/B)

Der Auftragnehmer hat auf Verlangen des Auftraggebers
einen Bauterminplan für seine Leistungen zu erstellen
und
dem Auftraggeber zu übergeben.

Dieser Bauterminplan muss auf der Basis des vom
Auftraggeber vorgelegten Bauzeitenplans erstellt
werden.

Werbung (§ 4 Abs. 1 VOB/B)
Werbung auf der Baustelle ist nur nach vorheriger
Zustimmung des Auftraggebers zulässig.

Benutzung von Lagerplätzen (§ 4 Abs. 4 VOB/B)
Der Auftraggeber stellt dem Auftragnehmer die
notwendigen Lagerplätze gemäß § 4 Abs. 4 VOB/B
unentgeltlich zur
Verfügung.

Eine Beschreibung der Lagerplätze ist in der
Baubeschreibung enthalten.

Benutzung von Wasser- und Energieanschlüssen (§ 4 Abs.
4 VOB/B)
Die Anschlussanlagen für Wasser und Energie (s. auch
BBS) werden:
bauseits gestellt, soweit nicht anders im LV
beschrieben.

Baureinigung und Abfallbeseitigung
Dem Auftragnehmer obliegt die Baureinigung nach
Abschnitt 4.1 der DIN 18299 (aktuelle Fassung) und der
einschlägigen gewerkespezifischen Allgemeinen
Technischen Vertragsbedingungen für Bauleistungen
(VOB/C). Kommt
der AN dem innerhalb einer angemessenen, ihm gesetzten
Frist samt Kündigungsandrohung nicht nach, ist der
Auftraggeber zur Teilkündigung und anschließenden
Selbstbeseitigung auf Kosten des Auftragnehmers
berechtigt.

Der Auftragnehmer wird sich bemühen, bei der
Erbringung seiner Leistung Abfälle zu vermeiden.
Der Auftragnehmer trifft alle erforderlichen
Vorkehrungen, um Bau- und Abbruchabfälle nach den
geltenden Vorschriften
getrennt zu erfassen und zu halten sowie einer
sachgerechten Entsorgung zuzuführen.
Die nach den abfallrechtlichen Bestimmungen zum
Nachweis einer ordnungsgemäßen Entsorgung
erforderlichen
Erklärungen, Bestätigungen, Belege usw. sind dem
Auftraggeber vorzulegen.

Ausführung der Leistung (§ 4 Abs. 10 VOB/B)
Für die Teile der Leistung, die durch die weitere
Ausführung der Prüfung und Feststellung entzogen
werden, wird die
gemeinsame Feststellung auf der Baustelle über deren
Zustand, ihre Vertragsmäßigkeit sowie deren Art und
Umfang
verlangt. Der Auftragnehmer hat die gemeinsame
Feststellung rechtzeitig zu beantragen.

Ausführungsfristen (§ 5 VOB/B)
Verbindlicher Beginn der Ausführung: gemäß Deckblatt
LV/
Bauablaufplan/Angaben vom AG
Mehraufwand für mehreren Bauabschnitte ist
in der Positionen "Baustelleneinrichtung" zu
berücksichtigen
und einzukalkulieren.

Der Auftragnehmer ist verpflichtet, mit der
Herstellung nach Erteilung des Zuschlags alsbald zu
beginnen und in einer
angemessenen Zeit zügig zu Ende zu führen.

Haftung (§ 10 Abs. 2 VOB/B)
Der Auftragnehmer ist verpflichtet,
eigenverantwortlich alle notwendigen
Sicherheitsvorkehrungen im eigenen
Leistungsbereich zu treffen, um Schäden von Personen
und Sachen innerhalb des Baugeländes und des
Baubereichs
abzuwenden (Verkehrssicherungspflicht). Der
Arbeitnehmer stellt den Arbeitgeber im Innenverhältnis
von sämtlichen
Schadensersatzansprüchen aus schuldhafter
Verkehrssicherungspflichtverletzung im eigenen
Leistungsbereich frei,
insbesondere bei etwaigen von ihm schuldhaft
verursachten Schäden an Nachbargebäuden oder
-grundstücken (vgl. §
10 Abs. 2, Satz 1, Halbsatz 2 VOB/B).

Der Auftragnehmer hat Bauunfälle, bei denen Personen-
oder Sachschäden entstanden sind, dem Auftraggeber
unverzüglich mitzuteilen.

Mängelansprüche und deren Verjährung (§ 13 Abs. 1, 4
und 7 VOB/B)
Die Sachmängelhaftung bestimmt sich nach § 13 VOB/B.
Als Verjährungsfrist für Mängelansprüche wird für
Bauwerke
die Dauer von 5 Jahren, beginnend ab der Abnahme,
vereinbart.

Abrechnung (§ 14 VOB/B)
Ein Aufmaß wird entsprechend ATV DIN 18299 Abschnitt 5
generell nur dann durchgeführt, wenn keine Zeichnungen
vorliegen, denen die ausgeführte Leistung entspricht.

Das Aufmaß wird von den Vertragspartnern gemeinsam
genommen und ist bei Einvernehmen anerkannte
Berechnungsgrundlage für die Abrechnung. Beiden
Vertragspartnern wird deshalb das Recht zum Bestreiten
des
Aufmaßergebnisses nicht genommen.

Aus Abrechnungszeichnungen oder anderen
Aufmaßunterlagen müssen alle Maße, die zur Prüfung
einer Rechnung
nötig sind, unmittelbar zu ersehen sein.

Die Originale der Aufmaßblätter, Wiegescheine und
ähnlicher Abrechnungsbelege erhält der Auftraggeber,
die Durchschriften der Auftragnehmer.

Alle Rechnungen sind in 2-facher Ausfertigung und an
den Auftraggeber adressiert einzureichen.
Die notwendigen Rechnungsunterlagen (z.B.
Mengenberechnungen, Abrechnungszeichnungen,
Handskizzen) sind in
2facher Ausfertigung den Rechnungen beizufügen.

In jeder Rechnung sind Umfang und Wert aller
bisherigen Leistungen und die bereits erhaltenen
Zahlungen mit
gesondertem Ausweis der darin enthaltenen
Umsatzsteuerbeträge anzugeben.

Die Schlussrechnung ist vom Auftragnehmer in prüfbarer
Form innerhalb von 30 Kalendertagen nach Fertigstellung
vorzulegen.

Stundenlohnarbeiten (§ 15 VOB/B)
Bei Stundenlohnarbeiten gelten die vereinbarten
Verrechnungssätze unabhängig von der Anzahl der
geleisteten
Stunden.
Der Auftragnehmer hat über Stundenlohnarbeiten
arbeitstäglich Stundenlohnzettel in zweifacher
Ausfertigung
einzureichen. Diese müssen außer den Angaben nach § 15
Abs. 3 VOB/B enthalten:
das Datum, die Bezeichnung des Ausführungsortes
innerhalb der Baustelle, die Art der Leistung, die
Namen der
Arbeitskräfte und deren Berufs-, Lohn oder
Gehaltsgruppe, die geleisteten Arbeitsstunden je
Arbeitskraft, ggf.
aufgegliedert nach Mehr-, Nacht-, Sonntags- und
Feiertagsarbeit, sowie nach im Verrechnungssatz nicht
enthaltenen
Erschwernissen und die Gerätekenngrößen.

Stundenlohnrechnungen müssen entsprechend den
Stundenlohnzetteln aufgegliedert werden.
Die Originale der Stundenlohnzettel behält der
Auftraggeber, die bescheinigten Durchschriften erhält
der
Auftragnehmer.

Die Abzeichnung von Stundenlohnzetteln durch den
Auftraggeber oder den Bauleiter und die damit
verbundene
Anerkenntniswirkung betreffen nur Art und Umfang der
erbrachten Leistung. Es bleibt die Prüfung
vorbehalten, ob es
sich bei den bescheinigten Arbeiten überhaupt um
vergütungspflichtige Leistungen handelt und ob diese
dann auf
Stundenlohn- oder Einheitspreisbasis abzurechnen sind.

Zahlungen, Vorauszahlungen (§ 16 VOB/B)
Der Auftragnehmer erhält Abschlagszahlungen
entsprechend dem Bruttowert der jeweils durch
prüfbare, an den
Auftraggeber adressierte Rechnung nachgewiesenen
vertraglichen Leistungen abzüglich eines 10%igen
Einbehalts.

Der Auftragnehmer gewährt dem Auftraggeber ein Skonto
in Höhe von "gemäß Vereinbarung aus dem
Verhandlungsprotokoll" % der Auftragssumme bei
Zahlungen innerhalb von 10 Werktagen nach
Rechnungszugang
beim Auftraggeber.

Das Bautagebuch ist der Schlussrechnung beizufügen.

Sicherheitsleistung (§ 17 VOB/B)
Der Auftraggeber darf als Sicherheit für die
vertragsgemäße Erfüllung der Leistungen bis zur
Abnahme 10 % der
Bruttoauftragssumme (einschl. erteilter
Nachtragsaufträge) einbehalten.

Der Auftraggeber darf als Sicherheit für die
vertragsgemäße Erfüllung der Sachmängelansprüche auf
die Dauer der
Gewährleistungszeit zuzüglich der sich durch Hemmung
oder Neubeginn ergebenden Verlängerung, beginnend mit
der
Abnahme der Bauleistung, 5 % der
Bruttoabrechnungssumme einbehalten.

Der Einbehalt darf vom Auftragnehmer gegen Übergabe
einer unbedingten, unbefristeten, unwiderruflichen
selbstschuldnerischen und hinterlegungsklauselfreien
Bürgschaft eines in der Europäischen Union zugelassenen
Kreditinstituts oder Kreditversicherers abgelöst
werden.

Änderung der Vertragspreise
Lohn- und Stoffpreisgleitklauseln (Material- und
Transportgleitklauseln) werden nicht vereinbart. Die
vereinbarten Preise
sind - von § 2 Abs. 3 VOB/B und sonst in der VOB/B
vorgesehenen wie auch sich sonst nach allgemeinen
Rechtsgrundsätzen ergebenden
Preisänderungsmöglichkeiten abgesehen - Festpreise.

*Hinweis*
A) ALLGEMEINE VORBEMERKUNGEN
=======================================================
==========

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Soweit persönliche Schutzausstattung (PSA)
erforderlich ist, hierzu zählen auch Artikel zur
Wahrung der Notwendigkeiten im Rahmen eines erhöhten
Infektionsschutzes, sind diese entsprechend den
gesetzlichen Anforderungen bzw. der situativen
Notwendigkeit immer einzusetzen.

5) Möbel und sonstiges Mietereigentum, Bodenflächen und
angrenzende Bauteile etc. im Bereich der auszuführenden
Arbeiten sind durch Folie, evtl. Schaltafeln oder
Ähnliches zu schützen.

A3) PREISE

Soweit und sobald Überschreitungen absehbar sind, ist
hierüber der Abteilung Einkauf des AG ein schriftliches
Angebot einzureichen und eine gesonderte Vereinbarung
zu treffen.

In den Einheitspreisen sind sämtliche Kosten, wie
Lohn-, Material- und Nebenkosten, hierzu gehören auch
erforderliche Hygieneschutzartikel, enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Zusatzleistungen, die in den
nachfolgenden Leistungspositionen nicht enthalten sind,
sind als Nachtrag dem zuständigen Bauleiter vor
Ausführung zur Genehmigung aufzugeben. Die Preise für
derartige Zusatzleistungen sind auf der
Kalkulationsbasis des Leistungsverzeichnisses zu
kalkulieren. Diese Positionen sind so ausreichend und
umfassend zu beschreiben, dass sowohl eine
sachlich-fachliche als auch eine kalkulatorische
Nachprüfung durch den Auftraggeber gewährleistet ist,
hierzu gehört insbesondere die Angabe der verfahrenen
Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B)  ALLGEMEINE TECHNISCHE VORBEMERKUNGEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

### Titel 1 Malerarbeiten

*Hinweis*
Maler- und Lackierarbeiten
Technische Vorbemerkungen

Angaben zu Stoffen und Bauteilen
Das eingebaute Material muss dem Muster entsprechen;
eine Bestätigung des Musters durch den
Auftraggeber ist einzuholen.

Der Auftragnehmer soll für den Beschichtungsaufbau
möglichst Produkte desselben Herstellers verwenden,
um das System als Ganzes zu erhalten.

Bei brandschutztechnischen Anforderungen sind die
amtlichen Nachweise (Prüfzeugnis oder Prüfbescheid
oder allgemeine bauaufsichtliche Zulassung) der
Bauleitung zu übergeben.

Als ölbeständig ausgeschriebene Beschichtungsstoffe
müssen eine Zulassung für die Verwendung als
Ölauffangwannenbeschichtung besitzen.

Angaben zur Ausführung

Allgemeines
Vor Ausführungsbeginn hat der Auftragnehmer mit dem
Auftraggeber festzulegen, wo das zu verwendende
Material auf der Baustelle gelagert werden kann, um
gegenseitige Störungen der am Bau beteiligten
Handwerker während der Bauausführung zu vermeiden.

Bei Schleifarbeiten im Trockenverfahren sind
Absauggeräte zu verwenden.

Sind Schleifen und Spachteln vorgesehen, so bleiben
die Anzahl der Schleifgänge und Spachtelaufträge
sowie die Wahl der richtigen Körnung dem Auftragnehmer
überlassen und sind auf die vorgesehene
Beschichtung einzustellen.

Nach Fertigstellung der Arbeiten hat der Auftragnehmer
dem Auftraggeber eine Liste über die verlegten
Beläge, gegliedert nach Verwendungsort,
Produktbezeichnung und Hersteller für spätere
Nachbestellungen
zu übergeben.

Das Lagern von feuergefährlichen Stoffen auf der
Baustelle ist nur mit ausdrücklicher Zustimmung der
Bauleitung im für die Arbeiten unbedingt notwendigen
Umfang zulässig.

Nach Aufforderung durch den Auftraggeber sind benutzte
Räume innerhalb von drei Werktagen besenrein zu
räumen.

Korrosionsgefährdete Teile, die nach dem Einbau nicht
mehr zugänglich sind, müssen zuvor beschichtet
werden. Der Auftragnehmer hat diese Arbeiten nach
Aufforderung durch die Bauleitung vorrangig
auszuführen.

Als Gefahrstoffe nach der Gefahrstoffverordnung
einzuordnende Anstrichstoffe und Lösungsmittel dürfen
grundsätzlich nur in Originalgebinden auf der
Baustelle verarbeitet werden. Ist eine Umfüllung nicht
zu
vermeiden, müssen die Behälter wie das Originalgebinde
gekennzeichnet sein. Über den Verbleib von
Reststoffen kann die Bauleitung einen Nachweis
verlangen.

Lagerfähiges Restmaterial ist dem Auftraggeber für
spätere Reparaturarbeiten zur Verfügung zu stellen.
Restmaterial, das der Auftragnehmer nicht übernehmen
will, hat er entweder zu entsorgen oder in seinen
Besitz zu übernehmen. Nicht lagerfähiges Restmaterial
sowie Verpackungen, Behälter, Abdeckmaterial und
dergleichen hat der Auftragnehmer ebenfalls zu
entsorgen. Dabei sind die einschlägigen Vorschriften
über
Sonderabfall einzuhalten. Der Auftraggeber kann einen
entsprechenden Nachweis verlangen.

Farbreste, auch wenn sie in Bezug auf Umweltschutz
unbedenklich sind, dürfen nicht in die Entwässerung
des Gebäudes bzw. der Außenanlagen geschüttet werden.

Mit lösemittelhaltigen Abbeizmitteln entfernte
Altanstriche gelten als Sonderabfall und sind
entsprechend zu
entsorgen.

Die Arbeitstechniken für die Beschichtung sind dem
Auftragnehmer freigestellt, falls die Nutzung von
Räumen - auch durch andere Gewerke - nicht dagegen
spricht und in der Leistungsbeschreibung keine
bestimmte Technik vorgeschrieben wird.

Vorhandene, ausbaubare Dichtungen an Zargen, Türen,
Fenstern und dergleichen sowie demontierbare
Beschläge sind vor den Arbeiten beschädigungsfrei zu
entfernen und anschließend an ihren ursprünglichen
Stellen wieder einzubauen. Nicht ausbaubare Dichtungen
und nicht demontierbare Beschläge sind
abzukleben. Bewegliche Teile sind gangbar zu halten.

Abdeckungen von Schaltern, Steckdosen u. dgl. sind vor
den Arbeiten beschädigungsfrei abzunehmen,
rückseitig zu kennzeichnen, sicher zu lagern und nach
Beendigung der Arbeiten wieder einzubauen. Können
einzelne Bauteile nicht vom Auftragnehmer ausgebaut
werden, ist die Bauleitung zu informieren, damit diese
entweder den Ausbau und späteren Einbau durch den
entsprechenden Fachunternehmer ausführen lässt
oder alternativ der Abklebung statt eines Ausbaus
zustimmt.

Falls Haustechnik-Leitungen zu beschichten sind, sind
sie farblich entsprechend DIN 2403 und DIN 2404 zu
kennzeichnen.

Mörtelreste dürfen keinesfalls überstrichen werden,
sie sind vollständig zu entfernen.

Vor dem Überstreichen von Dichtstoffen hat sich der
Auftragnehmer Gewissheit über die Verträglichkeit der
Stoffe zu verschaffen. Werden selbst Dichtstoffe
verwendet, so sind sie grundsätzlich nicht zu
überstreichen,
sondern im entsprechenden Farbton auszuwählen. Fugen
unbekannter stofflicher Grundlage sollen nicht
überstrichen werden, sie sind vorher abzukleben.

#### Bereich 1.1 Vorbereitende Arbeiten

**1.1.5 Baustelleneinrichtung**
Baustelleneinrichtung für sämtliche, in
der Leistungsbeschreibung
aufgeführten Leistungen einrichten,
für die Dauer der Bauzeit vorhalten
und räumen.

Zum Leistungsumfang gehören alle
notwendigen Einrichtungen
entsprechend ASR, PSA etc.
Menge: 1,000 psch

**1.1.10 Gerüst/Arbeitsbühne, Fläche Höhe über 3,50 m im Gewerbe**
Gerüst für Bereiche mit Arbeitshöhe über 3,50m ab OKFF
Auf- und Abbauen,sowie Vorhalten des Gerüstes
für die Trockenbau- und bauseitigen Malerarbeiten.
Grundvorhaltung für 4 Wo

Zum Leistungsumfang gehört die Umsetzarbeiten im Rahmen
des Gewerbes für die notwendigen Untergewerke

Abrechnung St pro Monat
Menge: 2,000 St

**1.1.15 Musterfläche <=1,0 m², Musterplatte, Gipsplatte (GKB)**
Erstellen einer Musterfläche für alle Arten
von Beschichtungen auf Mustertafeln,
nach Absprache mit der Bauleitung bzw.
dem Bauherrn. Entfernen bzw. entsorgen
der Muster nach Freigabe.
Größe Fläche: '1,00m²
Untergrund: GK-Platte
Beschichtung :Dispersionfarbe mit Malerflies,
beschrieben in der Untertitel "Wandflächen" oder
"Deckenflächen"
Menge: 3,000 St

**1.1.20 Abdeckung Bodenflächen, Filzpappe, Innenflächen**
*** Bedarfsposition ohne GB
Böden mit Filzpappe gegen
Verschmutzung während der
Malerarbeiten abdecken.
Das Entfernen nach Abschluss der
Arbeiten einkalkulieren.  Inkl. Kleber-und Folienreste
sind restlos zu entfernen und zu entsorgen.

Abdeckmaterial: Filzpappe
Verwendung: Abdeckung Bodenflächen
Einbauort: Innenflächen
Menge: 797,000 m²

**1.1.25 Musterfläche <=1,0 m², vor Ort**
Erstellen einer Musterfläche für alle Arten
von Beschichtungen vor Ort an vorab abgestimmten
Wandflächen,
nach Absprache mit der Bauleitung bzw.
dem Bauherrn.

Beschichtung: Dispersionfarbe mit Malerflies,
Farbe nach Freigabe des AG
Menge: 3,000 St

#### Bereich 1.2 Wandflächen

*Hinweis*
Bei den Mengen sind Wandfläche, Massiv, Trockenbau,
sowie Deckenschürzen berücksichtigt.

**1.2.5 Untergrund vorbereiten und grundieren, Tiefengrund**
Altputz- und Neuputzflächen für die nachfolgenden
Beschichtungsarbeiten vorbereiten, inkl.:
- Flächen gründlich reinigen, die Fläche von Staub, Öl
und Fetten befreien, trennende oder nicht fest haftende
Schichten entfernen.
- Anfallenden Schutt aufnehmen und entsorgen.
- kleine Schäden mit Kunststoffdispersionsspachtelmasse
spachteln, Schadensgrad ca. 10%;
- Flächen grundieren mit Tiefengrund, geeignet
Erstbeschichtung mit Malervlies für Innenbereich

Verbrauch nach Herstellerangaben
Menge: 963,000 m²

**1.2.10 Untergrund vorbereiten und grundieren,Tiefengrund, Laibungen undStürzen**
Untergrund vorbereiten und grundieren, wie zuvor,
jedoch:
im Laibungs- und Stürzenbereich, innen.

Bauteilstiefe bis 20cm
Menge: 163,000 m

**1.2.15 Untergrund vorbereiten und grundieren,Tiefengrund, Stützen un Kanäle**
wie zuvor, jedoch:
Ausführung bei Stützen im Innenbereich.

Stütze ca. 50cm x 50cm
Menge: 83,000 m²

**1.2.20 Spachtelung, Q3, Flächenanteil bis 100 %, Innenwand**
Vollflächige Spachtelung auf Innenwände
Im Zuge der Vorbereitung der Innenfläche zur Aufnahme
einer Beschichtung. Das Angleichen der Oberfläche durch
Nachschleifen ist mit einzukalkulieren.

Untergrund: Gipsplatte, Putz
Untergrundvorbereitung: spachteln

Qualitätsstufe: Q3
Flächenanteil: bis 100 %
Bauteil: Innenwand

Angeb. Fabrikat : '

....................................................'
Menge: 963,000 m²

**1.2.25 Spachtelung, Q3, Flächenanteil bis100 %, Laibungen und Stützen**
Wie zuvor, jedoch:
Ausführung in Laibungen und Stürze,

Laibungstiefe bis ca. 20cm

Angeb. Fabrikat : '

....................................................'
Menge: 164,000 m

**1.2.30 Spachtelung, Q3, Flächenanteil bis100 %, Stützen**
wie zuvor, jedoch:
Ausführung bei Stützen im Innenbereich.

Stütze ca. 50cm x 50cm
Menge: 83,000 m²

**1.2.35 Malervlies, Erstbeschichtung, Wand**
Malervlies, fein strukturiert, Träger aus
Zellstoff, mit Dispersionskleber geklebt,
rissüberbrückend, nassstabil,
dimensionsstabil, nicht brennbar/schwer
entflammbar (im System), für glatte ebene
Flächen.

Wandhöhe: bis 3,30 m
Art: Malervlies
Struktur: feine Struktur
Breite: 100 cm
Brandklasse: B-s1,d0
Design/Farbe: glatt, nach Bemusterung

Angeb. Fabrikat : '

....................................................'
Menge: 963,000 m²

**1.2.40 Malervlies, Erstbeschichtung, Laibungen und Stützen**
Wie zuvor, jedoch:
Ausführung in Laibungen und Stürze,

Laibungstiefe bis ca. 20cm

Angeb. Fabrikat : '

....................................................'
Menge: 164,000 m

**1.2.45 Malervlies, Erstbeschichtung, Stützen**
wie zuvor, jedoch:
Ausführung bei Stützen im Innenbereich.

Stütze ca. 50cm x 50cm
Menge: 83,000 m²

**1.2.50 Erstbeschichtung, Dispersion weiß, NA-Kl.2, Putz, Gipsplatte,Innenwand**
Erstbeschichtung, auf Malervlies auf Putzflächen und
Gipsplatten im Innenbereich mit Dispersion, bestehend
aus einer Grund- und Schlussbeschichtung.

Beschichtungsart: Erstbeschichtung,

Untergrund: Malervlies auf Putz, Gipsplatte

Schlussbeschichtungsstoff: Dispersion
Kontrastverhältnis (Deckvermögen): Klasse 1, hoch
deckend
Glanz: stumpfmatt
Nassabriebbeständigkeit: Klasse 2
Farbton: weiß
Bauteil: Innenwände

Ausführungsort: Wände in Innenräumen EG-3.OG

Angeb. Fabrikat : '

....................................................'
Menge: 963,000 m²

**1.2.55 Erstbeschichtung, Dispersion weiß, Laibungen und Stürzen**
Wie zuvor, jedoch:

Ausführung in Laibungen und Stürze,

Laibungstiefe bis ca. 20cm

Angeb. Fabrikat : '

....................................................'
Menge: 164,000 m

**1.2.60 Erstbeschichtung, Dispersion weiß, Stützen**
wie zuvor, jedoch:
Ausführung bei Stützen im Innenbereich.

Stütze ca. 50cm x 50cm
Menge: 83,000 m²

**1.2.65 Untergrund vorbereiten und grundieren für Überholungsanstrich**
Altputz- und Neuputzflächen für die nachfolgenden
Beschichtungsarbeiten vorbereiten, inkl.:
- Flächen gründlich reinigen, die Fläche von Staub, Öl
und Fetten befreien, trennende oder nicht fest haftende
Schichten entfernen.
- Anfallenden Schutt aufnehmen und entsorgen.
- kleine Schäden mit Kunststoffdispersionsspachtelmasse
spachteln, Schadensgrad ca. 10%;
- Flächen grundieren mit Tiefengrund, geeignet
Überholungsanstrich für Innenbereich

Verbrauch nach Herstellerangaben
Menge: 210,000 m²

**1.2.70 Untergrund vorbereiten und grundieren für Überholungsanstrich,Laibungen und Stürzen**
Untergrund vorbereiten und grundieren für
Überholungsanstrich, wie zuvor, jedoch:
im Laibungs- und Stürzenbereich, innen.

Bauteilstiefe bis 20cm
Menge: 5,000 m

**1.2.75 Überholungsanstrich, Dispersion weiß, NA-Kl.2, Putz, Gipsplatte,Innenwand**
Überholungsbeschichtung auf
Putz/Betonflächen und Gipsplatten im Innenbereich mit
Dispersion, bestehend aus einer Grund- und
Schlussbeschichtung.

Beschichtungsart: Überholungsbeschichtung
Untergrund: Putz, Gipsplatte, grundiert

Schlussbeschichtungsstoff: Dispersion
Kontrastverhältnis (Deckvermögen): Klasse 1, hoch
deckend
Glanz: stumpfmatt
Nassabriebbeständigkeit: Klasse 2
Farbton: weiß
Bauteil: Innenwände

Ausführungsort: Wände in Innenräumen EG-3.OG

Angeb. Fabrikat : '

....................................................'
Menge: 210,000 m²

**1.2.80 Überholungsanstrich, Dispersion weiß, Laibungen und Stürzen**
Überholungsanstrich, auf vorbereitenen grundierten
Flächen
Putzflächen/Gipsplatten im Innenbereich mit
Dispersionfarbe, wie zuvor, jedoch:
im Laibungs- und Stürzenbereich, innen.

Laibungstiefe bis 20cm
Menge: 5,000 m

#### Bereich 1.3 Deckenflächen

**1.3.5 Untergrund vorbereiten und grundieren**
Deckenflächen aus neuen und alten Gipskartonwänden
(GKB, GKF bzw. GKB-I Platten, bauseits  malerfertig
verspachtelt) vorbereiten, inkl:
- Untergrund säubern
- kleine Schäden mit Kunststoffdispersionsspachtelmasse
spachteln, ggf. nachschlefen und kleinere
Spachtelarbeiten ausführen, Schadensgrad ca. 10%.
Anfallenden Schutt aufnehmen und entsorgen
- Flächen mit Tiefengrund grundieren als Vorleistung
für Endbeschichtungauftragung
Menge: 105,000 m²

**1.3.10 Spachtelung, Q3, Flächenanteil bis 100 %, Decke**
Vollflächige Spachtelung auf Innenwände
zur Aufnahme einer Beschichtung. Das
Angleichen der Oberfläche durch
Nachschleifen ist mit einzukalkulieren.
Einschließlich evtl. vorhandene
Leibungen.

Untergrund: Gipsplatte, Beton,
Mauerwerk, Putz
Untergrundvorbereitung: spachteln

Qualitätsstufe: Q3
Flächenanteil: bis 100 %
Bauteil: Unterzüge, dreiseitig, Abwicklung bis 1,5m

Angeb. Fabrikat : '

....................................................'
Menge: 105,000 m²

**1.3.15 Malervlies, Erstbeschichtung, Decken**
Vliestapete, fein strukturiert, Träger aus
Zellstoff, mit Dispersionskleber geklebt,
rissüberbrückend, nassstabil,
dimensionsstabil, nicht brennbar/schwer
entflammbar (im System), für glatte ebene
Deckenflächen leifern und verlegen.

Raumlichthöhe: bis 4,00 m
Art: Malervlies, Vliestapete, Spachtelvlies
Struktur: feine Struktur
Breite: 100 cm
Brandklasse: B-s1,d0
Bauteil: Decken
Untergrund: neuen und alten Gipskartonwänden (GKB, GKF
bzw. GKB-I Platten)
Design/Farbe: weiß nach Angaben des AG

Angeb. Fabrikat : '

....................................................'
Menge: 105,000 m2

**1.3.20 Erstbeschichtung, Dispersion weiß, NA-Kl.2, Gipsplatte, Decke**
Beschichtung auf vorbereiteten Deckenflächen aus
Betonflächen oder Gipsplatten,  im Innenbereich mit
Dispersion, bestehend aus einer Grund- und
Schlussbeschichtung.

Beschichtungsart: Erstbeschichtung,
Überholungsbeschichtung
Untergrund: Betonflächen und Gipsplatten

Schlussbeschichtungsstoff: Dispersion
Kontrastverhältnis (Deckvermögen): Klasse 1, hoch
deckend
Glanz: stumpfmatt
Nassabriebbeständigkeit: Klasse 2
Farbton: RAL 9002
Zusatzmittel: fungizid
Bauteil: Decken

Angeb. Fabrikat : '

....................................................'
Menge: 105,000 m2

**1.3.25 Untergrund vorbereiten und grundieren für Überholungsanstrich, Decke**
Altputz- und Neuputzflächen für die nachfolgenden
Beschichtungsarbeiten vorbereiten, inkl.:
- Flächen gründlich reinigen, die Fläche von Staub, Öl
und Fetten befreien, trennende oder nicht fest haftende
Schichten entfernen.
- Anfallenden Schutt aufnehmen und entsorgen.
- kleine Schäden mit Kunststoffdispersionsspachtelmasse
spachteln, Schadensgrad ca. 10%;
- Flächen grundieren mit Tiefengrund, geeignet
Erstbeschichtung mit Malervlies für Innenbereich

Verbrauch nach Herstellerangaben
Menge: 5,000 m²

**1.3.30 Überholungsanstrich, Dispersion weiß, NA-Kl.2, Putz, Gipsplatte, Decke**
Überholungsbeschichtung auf
Putz/Betonflächen und Gipsplatten im Innenbereich mit
Dispersion, bestehend aus einer Grund- und
Schlussbeschichtung.

Beschichtungsart: Erstbeschichtung,
Überholungsbeschichtung
Untergrund: Putz, Beton, Gipsplatte, grundiert

Schlussbeschichtungsstoff: Dispersion
Kontrastverhältnis (Deckvermögen): Klasse 1, hoch
deckend
Glanz: stumpfmatt
Nassabriebbeständigkeit: Klasse 2
Farbton: weiß
Bauteil: Innenwände

Ausführungsort: Wände in Innenräumen EG-3.OG

Angeb. Fabrikat : '

....................................................'
Menge: 5,000 m²

**1.3.35 Rasterdecke in den Bädern renovieren, WC**
Rasterdecke in den Bädern renovieren, umfassend:

- Leuchte und angrenzende Bauteile schützen
- Rahmen und sichtbare Profile der Rasterdecke säubern
und rationell beschichten in nebelarme
Spritz-Technologie, weiß
- Renovierungsvliese auf den vorhandenen
Decken-Rasterplatten von unten klemmen, inkl.
Ausführung in Eck- und Anschlussbereichen

Materiallieferung, PSA als Schutzbekleidung, notwednige
Geräte für die Spritz-Technologie, sowie
Schneidarbeiten in Ecken, Anschlüsse und
Unterzug-Abkofferungen, Restschuttentfernung und
-entsorgung gehören zum Leistungsumfang.

Plattenformat: Standard-Format ca. 62,5 x 62,5 cm.

Ablagen, Unterzügen und vertikale Abkofferungen sind in
den m² berücksichtigt.
Menge: 54,600 m²

**1.3.40 Rasterdecke in den Bädern reinigen, WC**
*** Bedarfsposition ohne GB
Rasterdecke in den Bädern reinigen, umfassend:

- Leuchte und angrenzende Bauteile schützen
- Rahmen und sichtbare Profile der Rasterdecke säubern
- Platten säubern, staubsaugen
Menge: 54,600 m²

#### Bereich 1.4 Leisten und Profile

**1.4.5 Erstbeschichtung, Fussbodenleiste mit MDF Kern, reparieren**
bauseitigen Fußbodenleisten aus mit MDF Kern in braun,
als Rechteckprofil, im Innenbereich, mit Kunstharz,
inkl. Schließen der Nagel- bzw. Schraubenlöcher
malermäßig reparieren.

Beschichtungsart: Reparaturanstrich
Beschichtungsstoff: Kunstharzlack
Farbton: braun, (passend zum Originallack)
Bauteil: Fußbodenleiste
Höhe Bauteil: ca. 6 cm

Angeb. Fabrikat : '

....................................................'
Menge: 28,000 m

#### Bereich 1.5 Türen

**1.5.5 Beschichtung, Stahl-UZ m. Türblatt, beidseitig Kunstharzlack, MW<= 250,bis 1260/2260 mm**
Grund- und Schlussbeschichtung auf werkseitig
grundierter Metallzarge
(Stahlumfassungszargen) mit Türblatt, beidseitig im
Innenbereich, mit Kunstharzlack.

Beschichtungsart: Erstbeschichtung
Untergrund: werkseitig grundiert
Beschichtungsstoff: Kunstharzlack
Glanzgrad: seidenmatt
Deckvermögen: deckend
Farbton: RAL 9016
Maulweite: <= 250 mm
Bauteil: Stahlumfassungszarge m.
Türblatt
Anzahl d. Türflügel: 1-flüglig
Lichte Breite: bis 1260mm
Lichte Höhe: bis  2260 mm

Angeb. Fabrikat : '

....................................................'
Menge: 1,000 St

**1.5.10 Beschichtung, Stahl-UZ o. Türblatt, Kunstharzlack, MW<= 250,bis 1260/2260 mm**
Grund- und Schlussbeschichtung auf werkseitig
grundierter Metallzarge
(Stahlumfassungszargen) o. Türblatt, im
Innenbereich, mit Kunstharzlack.

Beschichtungsart: Erstbeschichtung
Untergrund: werkseitig grundiert
Beschichtungsstoff: Kunstharzlack
Glanzgrad: seidenmatt
Deckvermögen: deckend
Farbton: RAL 9016
Maulweite: <= 250 mm
Bauteil: Stahlumfassungszarge m.
Türblatt
Anzahl d. Türflügel: 1-flüglig
Lichte Breite: bis 1260mm
Lichte Höhe: bis  2260 mm

Angeb. Fabrikat : '

....................................................'
Menge: 1,000 St

**1.5.15 Überholungsbeschichtung auf Türblätter Holz, WC**
Überholungsbeschichtung auf
bauseitigen Türblätter aus Holz bis 2,5m² Türöffnung
im Innenbereich mit einer Grund- und
Schlussbeschichtung, geeignet für WCs, inkl. notwendige
Untergrundvorbereitung und Grundierungsarbeiten.

Beschichtungsart: ,
Überholungsbeschichtung
Untergrund: Türbrätt Holz
Schlussbeschichtungsstoff: Dispersion
Kontrastverhältnis (Deckvermögen): Klasse 1, hoch
deckend
Glanz: stumpfmatt
Nassabriebbeständigkeit: Klasse 2
Farbton: RAL 9016, weiß
Zusatzmittel: fungizid
Bauteil: Innenwandtür

Ausführungsort: WCs

Angeb. Fabrikat : '

....................................................'
Menge: 14,000 St

**1.5.20 Überholungsbeschichtung auf Zargen Holz, WC**
Überholungsbeschichtung auf
bauseitigen Zargen aus Holz bis 2,5 m²  im
Innenbereich, bestehend aus einer Grund- und
Schlussbeschichtung, geeignet für WCs,  inkl.
notwendige Untergrundvorbereitung und
Grundierungsarbeiten.

Beschichtungsart: ,
Überholungsbeschichtung
Untergrund: Holz
Kontrastverhältnis (Deckvermögen): Klasse 1, hoch
deckend
Glanz: stumpfmatt
Nassabriebbeständigkeit: Klasse 2
Farbton: RAL 9016

Bauteil: Innenwand Zarge

Ausführungsort: WCs

Angeb. Fabrikat : '

....................................................'
Menge: 3,000 St

**1.5.25 Überholungsbeschichtung auf Zargen Holz, Innenräume, Büros**
Überholungsbeschichtung auf
bauseitigen Zargen bis 2,5 m² Türgröße  im
Innenbereich, bestehend aus einer Grund- und
Schlussbeschichtung, inkl. notwendige
Untergrundvorbereitung und Grundierungsarbeiten.

Beschichtungsart: ,
Überholungsbeschichtung
Untergrund: Holz
Kontrastverhältnis (Deckvermögen): Klasse 1, hoch
deckend
Glanz: stumpfmatt
Nassabriebbeständigkeit: Klasse 2
Farbton: RAL 9016, weiß
Zusatzmittel: fungizid
Bauteil: Innenwand Zarge

Ausführungsort: Innenräume, Büros

Angeb. Fabrikat : '

....................................................'
Menge: 6,000 St

**1.5.30 Überholungsbeschichtung auf Türblätter Holz, Innenräume, WC**
Überholungsbeschichtung auf
bauseitigen Türbretter bis 2,5 m² Türgröße  im
Innenbereich, bestehend aus einer Grund- und
Schlussbeschichtung, inkl. notwendige
Untergrundvorbereitung und Grundierungsarbeiten.

Beschichtungsart: ,
Überholungsbeschichtung
Untergrund: Holz
Kontrastverhältnis (Deckvermögen): Klasse 1, hoch
deckend
Glanz: stumpfmatt
Nassabriebbeständigkeit: Klasse 2
Farbton: RAL 9016, wieß

Ausführungsort: Innenräume, WC

Angeb. Fabrikat : '

....................................................'
Menge: 3,000 St

**1.5.35 Überholungsbeschichtung auf Türblätter Holz, Innenräume, Büros**
Überholungsbeschichtung auf
bauseitigen Türbretter bis 2,5 m² Türgröße  im
Innenbereich, bestehend aus einer Grund- und
Schlussbeschichtung, inkl. notwendige
Untergrundvorbereitung und Grundierungsarbeiten.

Beschichtungsart: ,
Überholungsbeschichtung
Untergrund: Holz
Kontrastverhältnis (Deckvermögen): Klasse 1, hoch
deckend
Glanz: stumpfmatt
Nassabriebbeständigkeit: Klasse 2
Farbton: RAL 9016, wieß

Ausführungsort: Innenräume, WC

Angeb. Fabrikat : '

....................................................'
Menge: 6,000 St

#### Bereich 1.6 Sonstiges

**1.6.5 Heizkörperrohre streichen**
Heizröhre streichen als Überhohlungsanstrich inkl.
Untergrundvorbereitung Grundierung und Zwischen- und
Schlussanstrich.

Farbe weiß
Menge: 80,000 m

**1.6.10 Elasto-plastische Acrylfugen**
Elasto-plastische Verfugung der
Anschlüsse mit Dichtstoff auf
Acryldispersionsbasis (überstreichbar), im
Innenbereich, inkl. reinigen, abkleben und
grundieren. Fugen anschließend glätten.
Bauteil: Fugen

Fugenmaterial: Acryl
Einbauort: Innenbereich
- geputzte Wand / Gipskartonwand
- Gipskartonwand / Gipskartonwand
- Gipskartondecke / geputzte Wand
- Bereiche von Fensteranschlüssen, Türzargen und
Sockelleisten u.ä.

Fugenbreite i. M. 5 mm

Angeb. Fabrikat : '

....................................................'
Menge: 3799,000 m

**1.6.15 Revisionsklappen 20 x 20 cm**
*** Bedarfsposition ohne GB
Revisionsklappen
für Wände/Decken
im Farbton von Wand/Decke lackieren,
gem. Vorbemerkungen
einschl. Untergrundvorbereitung.
Abmessungen ca. 20 x 20 cm.
Menge: 1,000 St

**1.6.20 Revisionsklappen 30 x 30 cm**
*** Bedarfsposition ohne GB
Revisionsklappen
für Wände/Decken
im Farbton von Wand/Decke lackieren,
gem. Vorbemerkungen
einschl. Untergrundvorbereitung.
Abmessungen ca. 30 x 30 cm.
Menge: 1,000 St

**1.6.25 Stundensatz Fachwerker, Maler- und Lakierarbeiten**
Arbeiten, welche nicht in den Positionen
erfasst sind und gegen Nachweis zur
Ausführung kommen
Stundensatz: Fachwerker
Menge: 10,000 h

**1.6.30 Materialpauschale zum Stundensatz**
Material für vorbeschriebene Arbeiten
zum
Nachweis Pauschal 25% aus den
Stundenlohnarbeiten der Vorposition zum Nachweis
auf besondere
Anordnung der Bauleitung.
Menge: 1,000 psch

**1.6.35 Dokumentation, Malerarbeiten**
Dokumentation der gesamten
Leistung mit allen erforderlichen
Produktunterlagen, Plänen,
Protokollen, Bedienungs- und
Instandhaltungsanleitungen sowie
deren Pflege- nach Abnahme erstellen;
in dreifacher Ausfertigung.
Leistung: Malerarbeiten
Art der Übergabe: Papierform als
geordneter DIN-A4-Ordner + digital
auf Datenträger als PDF-Dateien
Anzahl der Ausfertigung: 3-fach
Menge: 1,000 psch

USt %: 19,00
